# Bauhaupt
Angebotsaufforderung (GAEB 90, DA83)
DV-Nummer: 038-2023
Währung: EUR

## Leistungsverzeichniss EA17 Bauhaupt
Datum: 15.03.24

*Hinweis*
Leistungsverzeichnis
Generalunternehmer

Bauvorhaben:  Edisonallee 17
  in 14473 Potsdam

  Grundrissänderungen und Nutzungsänderung in
öffentliche Büro-,  Beratungs und Schulungsflächen
einer Gewerbeeinheit des Flachbaus  zwischen
Erdgeschossen der Gebäudekomplexe BA 3A und 3B

Bauleitung:  PGL Langos GmbH
  Leipziger Platz 9
  10117 Berlin

Auftraggeber und  Covivio Immobilien SE
Rechnungsempfänger:  Knesebeckstraße 3,
  10623 Berlin

Ausführungsbeginn:  gem. Bauablaufplan

Fertigstellungsdatum:  gem. Bauablaufplan

Angebotsabgabe bis:

  UNGEPRÜFT:  GEPRÜFT:

Angebotssumme netto:  EUR  _________________  EUR
_________________

+ 19 MwSt.:  EUR  _________________  EUR
_________________

Angebotssumme brutto: EUR  _________________  EUR
_________________

Bieter:  _____________________________________________

*Hinweis*
Baubeschreibung

Globale Angaben zum Bauvorhaben

Name und Anschrift des Auftraggebers:
gem. Deckblatt LV

Beschreibung des Bauvorhabens:

Angaben zur Örtlichkeit:

Anschrift der Baustelle:
Edisonallee 13-15-17
In 14473 Potsdam

Lage des Grundstücks: s. AFP

Termine und Fristen
Vorgesehener Beginn der Arbeiten: gem. Deckblatt LV
Geplante Dauer der Arbeiten: gem. Deckblatt LV

Leistungsumfang:
Die ausgeschriebenen Baumaßnahmen umfassen die
Erstellung und Einbau von einer
vollumfangreichen, funkionsfähigen und betriebsbereiten
Einbruchmeldeanlage.
Die Detailierte Leistungsumfang und die dazu gehörige
gewerkspezifischen
Kalkulationsgrundlagen sind in den unter liegenden
Vorbemerkungen im Detail dargestellt (s. Art und Umfang
der Leistung).

Angaben zur Baustelle

Zufahrtmöglichkeiten:
Zugang für Transportarbeiten über Lotte-Pulewka-Straße
zur Anlieferung möglich.
  Zugangstür,1 Stk ca. 2,40m breit, sowie 1 Stk
1,20m breit, vorhanden (s.AFP).
Kurzfristige Sperrungen des Straßenlandes im
öffentlichen Bereich ist über den Auftragnehmer
  zu erfolgen und ist in der Position
"Baustelleneinrichtung" einzukalkulieren, soweit nicht
anders im LV beschrieben.
Zugang mit Transportwagenseitens Edisonallee, Seite Ost
vom Gebäude, begrenzt möglich,
  in Entfernung ca. 20m von der Eingangstür,
Zugangstür,
  2 Stk, je 1,15m breit, vorhanden (s.AFP)
EG ist in unbewohntem Zustand. Die Wohnungen in den
oberen Geschossen sind unter bewohntem Zustand.
Gebäude ist Gebäudeklasse 5 und steht nicht unter
Denkmalschutz.

Weitere Angaben, Einschränkungen, Hinweise bzgl.
Transportwege für
Transport der Baustoffe auf der Baustelle und für den
Verkehr freizuhaltende Flächen:
Zusätzliche Lagerräume stehen seitens des
Auftragsgebers nicht zur Verfügung.
Treppenhauszugänge im Innenhof in Edisonallee 13,15 und
17 sind ständig freizuhalten und für Anliegende Mieter
  während der ganzen Baumaßnahmen sicher zu stellen.
In den Bereichen sind Materiallagerungen untergesagt.
Innenhof Edisonallee Westseitig ist nur durch
Kleinwagen/-geräte zugänglich, dauerhafte
Materiallagerung nur in zulässigen Kleinbereichen mit
der entsprechenden Sicherungsmaßnahmen erst nach
Abstimmung mit dem Auftraggeber und der Bauleitung.
Der Bereich der Anlieferung dient nicht als Lagerfläche
oder Parkplatz, geliefertes Material ist unmittelbar
auf der
  Baustelle zu verteilen, Parkmöglichkeiten direkt
auf der Baustelle stehen nicht zur Verfügung.
Flucht- und Rettungswege während der Baumaßnahmen
sind freizuhalten.
Baubesprechungsraum steht für die Projektbeteiligte für
Durchführung der Baubesprechungen vor Ort zur
Verfügung.

Sonstige Baustelleneinrichtung:
Ver- und Entsorgungsleitungsanschlüsse für:
Wasser: Wird zur Verfügung gestellt, s.LV
Strom: Wird zur Verfügung gestellt, s.LV

Art / Lage der Lagerplätze:
Durch die eingeschränkten Lagermöglichkeit ist
benötigtes Material nach Bauabschnitten bzw. für den
Unmittelbaren Verbrauch zu liefern.
Weitere Absprachen können mit der Bauleitung getroffen
werden.

Sonstige Angaben zur Baustelle:
Entsorgung von Abfall nach DIN 18299
Die Entsorgung von Abfall nach den Abschnitten 4.1.11
und 4.1.12 ATV DIN 18299 hat umgehend, spätestens
täglich zum Abschluss der jeweiligen Arbeiten, zu
erfolgen.
Alternativ zum Abfahren ist das Entsorgen in geeignete,
auf der Baustelle lagernde Abfalltransportbehälter des
Auftragnehmers zulässig. Es obliegt in diesem Fall dem
jeweiligen Auftragnehmer selber dafür zu sorgen, dass
keine Unbefugten Abfälle in diese Behälter füllen.

*Hinweis*
1. Sofern nicht schon bei
Angebotsabgabe verpflichtend
abgegeben, hat der
Auftragnehmer dem Auftraggeber
spätestens binnen 14 Kalendertage nach
Beauftragung zu benennen:
  den Baustellenleiter, der den
Auftragnehmer in allen vertraglichen
Belangen zu vertreten bevollmächtigt
sowie weisungsempfangs- und
unterschriftsberechtigt ist. Der
vorgenannte Baustellenleiter hat
verpflichtend
an allen Bauberatungen /
Baustellensitzungen teil zu nehmen.
  den Fachbauleiter im Sinne § 56 der
LBO Berlin, Der Auftragnehmer
erklärt, dass er die Verantwortung für die
ihm übertragenen Arbeiten
entsprechend den Bestimmungen der
Bauordnung übernimmt und benennt
hierfür einen Fachbauleiter. Der
Fachbauleiter muss in einer separaten
Fachbauleiter-Erklärung erklären, dass er
die unmittelbare
Verantwortung für die Ausführung der
ihm übertragenen Arbeiten an Ort und
Stelle übernimmt. Der als Fachbauleiter
Benannte besitzt die für eine sichere
Ausführung erforderlichen Kenntnisse
und Verlässlichkeit. verantwortlich ist.
  die verantwortliche Person gemäß § 6
"Zusammenarbeit mehrerer
Unternehmer" der DGUV Vorschrift 1
"Grundsätze der Prävention" .
Die Baustelle ist grundsätzlich vom
Auftragnehmer mit mindestens einem
leitenden
Mitarbeiter zu besetzen, der die deutsche
Sprache spricht und ständig auf der
Baustelle ansprechbar ist.

2. Nach Auftragserteilung hat der
Auftragnehmer dem Auftraggeber
unverzüglich
spätestens binnen 14 Kalendertagen die
für seine angebotenen Erzeugnisse
erforderlichen bauseitigen Leistungen zu
übermitteln.

3. Lieferung und Montage von Produkten,
sowie Werk- und Montageplanung:
a) Der Einbau von Produkten - egal ob
vom Auftragnehmer freigewählt oder als
Leitprodukt / Produkt der Planung
vorgeschlagen - welche nicht den
Produktsicherheitsgesetz,
Produktsicherheitsverordnungen,
Bauregelliste, DIN-
Regeln oder sonstigen Vorschriften bzw.
Bestimmungen sowie diesem
Leistungsverzeichnis entsprechen, ist
ohne Freigabe durch den Auftraggeber
unzulässig. Die Prüfung ob die vom
Auftragnehmer einzubauenden Produkte
den
vorgenannten Bedingungen entsprechen
obliegt ausschließlich dem
Auftragnehmer. Spätestens binnen 14
Kalendertagen nach Beauftragung sind
sämtliche relevanten Einbauteile zur
Bemusterung dem Bauherrn vorzulegen.
Erst
nach Freigabe der Muster durch den
Bauherrn können die Produkte bestellt
und
eingebaut werden. Werden nicht durch
den Bauherrn freigegebene Bauteile
verwendet, so sind diese nach
Aufforderung durch den Bauherrn wieder
zu
entfernen und durch solche vom
Bauherrn freigegebene Bauteile zu
ersetzten.
Sämtliche durch den Einbau nicht
freigegebener Bauteile entstehende
Kosten sind
durch den Auftragnehmer zu tragen.

b) Der Auftragnehmer schuldet die
vollständige detailierte Werk- und
Montageplanung. Grundlage hierfür sind
die Ausführungspläne und / oder
Ausführungsbeschreibungen des
Auftraggebers. Die hierfür notwendigen
Aufwendungen sind in die folgenden
Positionen mit einzurechnen und werden
nicht
gesondert vergütet. Für Bauteile hat der
Auftragnehmer vor Fertigungsbeginn
Zeichnungen und Beschreibungen zu
erstellen und zu liefern. Aus den
Darstellungen müssen Konstruktion,
Maße, Einbau, Befestigung und
Bauanschlüsse der Bauteile sowie die
Einbaufolge erkennbar sein. Die
Werkplanung muss alle relevanten
Details, hierzu gehören auch detaillierte
Zeichnungen (z.B. mit Gesamtschnitten),
zur Bauausführung enthalten vom
Produkt selbst bis zu den
Befestigungsmittel und sonstigen Mittel.
Zur
Werkplanung gehört auch die detailierte
Darstellung aller Anschlüsse und
Anschlussverbindungen sowie
anschließende Fremdgewerke. Die
Montageplanung muss die vom
Auftragnehmer gewählte
Montagetechnologie
ausführlich erläutern und zeichnerisch
darstellen. Ersatzweise können, soweit
diese zur Verfügung stehen,
Verarbeitungs-/Montagehinweise des
Produkt-
Herstellers genügen. Die Benennung von
vorgeschlagenen Leitprodukten /
Produkten der Planung entbindet den
Auftragnehmer nicht von der Herstellung
einer ausführlichen Werk- und
Montageplanung. Die Ausführungs- und
Montageplanung ist - wenn nicht in
diesem Leistungsverzeichnis anders
angegeben - spätestens binnen 14 Tage
nach Beauftragung unaufgefordert dem
Auftraggeber und seinem mit der
Planung Beauftragten vorzulegen.
c) Für alle vom Auftragnehmer
einzubauenden Produkte - egal ob vom
Auftragnehmer freigewählt oder als
Leitprodukt / Produkt der Planung
vorgeschlagen - , ist von diesem eine
detailierte Liste zu erstellen und zu jedem

einzelnen Produkt, sind vom
Auftragnehmer alle Produktdatenblätter
sowie
gemäß Produktsicherheitsgesetz,
Produktsicherheitsverordnungen,
Bauregelliste,
DIN-Regeln oder sonstigen Vorschriften
bzw. Bestimmungen notwendigen
Zulassungen, Leistungserklärungen,
Konformitätserklärungen usw. dem AG
und
die dazu ggf. notwendigen Pläne /
Zeichnungen spätestens binnen 14
Kalendertagen nach Beauftragung
unaufgefordert im Ganzen bzw. nach
Freigabe
je Produkt als vollständige
Dokumentation vorzulegen - die
Aufwendungen sind in
die Positionen einzurechnen.
d) Die Vorlage vorgenannter Unterlagen
nach den Punkte a) bis c) als
Dokumentation dient ausschließlich der
Kontrolle der vertraglichen
Beschaffenheit
vor Einbau, auch wenn sie Bestandteil
der Dokumentation am Ende der
Ausführung gemäß Position in diesem
Leistungsverzeichnisses ist. Eine
separate
Vergütung erfolgt nicht. Erfolgt die
Vorlage der Unterlagen nach den
vorgenannten
Punkten a) bis c) nicht innerhalb des
benannten Zeitraumes befindet sich der
Auftragnehmer  automatisch im Verzug.

4. Der Auftragnehmer hat sofort nach
Beauftragung selbständig für alle von ihm
zu
liefernde Produkte bei seinem
Lieferanten die Lieferzeiten zu erfragen
und
Anfragen und Antworten schriftlich zu
dokumentieren. Diese Dokumentation ist
auf
Anforderung des Auftraggebers diesem
kostenfrei und unverzüglich vorzulegen -
anfallende Kosten hierfür sind vom
Auftragnehmer in die Positionen
einzurechnen.
Der terminliche Abgleich von Lieferzeit
und Bauablauf obliegt ausschließlich dem

Auftragnehmer.
Material-/Produktbestellungen sind
rechtzeitig durch den
Auftragnehmer auszuführen. Notwendige
Material-/Produktfreigaben sind mit
ausreichendem Vorlauf bei Auftraggeber
zu erwirken.
Durch vorgenannte Lieferzeitenabfrage
erkennbare Lieferverzögerungen bei
Auftragsbeginn, welche den Bauablauf
behindern, sind sofort dem Auftraggeber
bzw. dessen Bauleitung mitzuteilen.
Lieferzeiten des Auftragnehmers gehen
nicht zu Lasten des Auftraggebers.
Entstandene / entstehende Kosten beim
Auftraggeber, zum Beispiel verlängerte
Gerüststandzeiten oder Kosten anderer
Auftragnehmer usw., durch verspätete
Material-Anlieferungen des
Auftragnehmer,  gehen zu Lasten des
Auftragnehmers.

5. Materiallieferung, Entsorgung von
anfallenden Bauschutt, Erdreich,
Bewuchs,
etc. und Transport zur Verwendungsstelle
/ Entsorgungsstelle sind, wenn nichts
Gegenteiliges vermerkt ist, Bestandteil
nachstehend aufgeführter Positionen,
entsprechend sind die Einheitspreise zu
kalkulieren.

6. Lagerräume und WC-/Sanitärräume
stehen nicht zur Verfügung.
Ein grundsätzlicher Anspruch hierauf
kann vom
Auftragnehmer nicht abgeleitet werden.
Die vom Auftraggeber vorbezeichneten
Räumlichkeiten stellen nur die minimalste
Grundversorgung der Gesamtbaustelle
dar. Vom Auftragnehmer im vollem
Umfang benötigte WC-/Sanitärräume,
Aufenthaltsräume und Lagerräume (im
Besonderen Einrichtungen und
Unterkünfte
entsprechend ASR - unter anderem ASR
A 4.1 bis A 4.4) sowie deren Ver- und
Entsorgungsanbindungen werden nicht
durch den Auftraggeber gestellt und sind
vom Auftragnehmer in seine gesondert
vergütete Position der eigenen
Baustelleneinrichtung und/oder in die
sonstigen Einheitspreise mit
einzukalkulieren.

7. Anfallender Schutt ist mindestens
zweimal wöchentlich abzufahren. Schutt
ist
generell nur in verschließbaren
Containern zu lagern. Abbruchmaterial ist
generell
umgehend nach dem Rückbau aus dem
Gebäude zu transportieren. Material- und

Schuttlagerung in den Zimmer,
Wohnungen, Treppenhäusern und
Hauseingängen
sind grundsätzlich untersagt (Fluchtwege
sind frei zuhalten!). Container sind
grundsätzlich um zugewiesenen Bereich
aufzustellen. Infolge der Auflagen für
Schuttentsorgung sind deutlich mehr
Container für die getrennte Entsorgung
von
Stoffen erforderlich. Die
Bundesgestzblätter bezüglich
Entsorgungsregelungen,
insbesondere Bundesgesetzblatt  Teil 1
Nr. 22,gültig seit dem 01.08.2017, sind zu

beachten. Generell sind gefährliche
Abfälle mit Begleitschein zu entsorgen.
Sammelentsorgungen von gefährlichen
Abfällen sind auszuschließen. Die Abfall-
und Entsorgungskonzepte für die
Entsorgung der gefährlichen und nicht
gefährlichen Bauabfälle sind
Auftragsbestandteil und mit
Beauftragung, spätestens
jedoch 2 Wochen vor Beginn der
Arbeiten an den Auftraggeber mit
Transportgenehmigungen und
Zertifikaten als Entsorgungsfachbetrieb
zu
übergeben.

8. 1Alle in den Positionen angegebenen
Leitfabrikate und damit verbundenen
Qualitäten geltend als bindend. 2Wenn
der Bieter ein gleichwertiges Fabrikat
anbietet, muss er mit der
Angebotsabgabe dies auf einem
gesonderten Beiblatt
einreichen, wobei folgende Angaben
enthalten sein müssen: Position,
Fabrikat,
Nachweise der Gleichwertigkeit mit allen
erforderlichen Parametern
(Konfirmitätsnachweis).3 Dies gilt für alle
ausgeschriebenen Positionen.
4Insofern Produktabfragen zum
angebotenen Produkt in den
LV-Positionen
enthalten sind, so wird hier das
angebotene Produkt abgefragt - nicht der
angebotene Produkt-Hersteller. 5Wenn
vom Bieter keine Eintragung des
angebotenen Produktes erfolgt, dann
bietet er automatisch das Leitprodukt /
das
Produkt der Planung wie in der
LV-Position beschrieben an. 6Die
ausschließliche
Angabe des Produkt-Herstellers ohne
Produktangabe, wird als nicht
geschrieben /
keine Eintragung im Sinne des fünften
Satzes gewertet.

10. Bauberatungen / Baustellensitzungen
werden wöchentlich durchgeführt, die
Teilnahme ist vertragliche Pflicht.

11. Dokumentation bezüglich Bauteilen
und Ausführungen mit
Brandschutzaufforderungen können
nach Anforderung von der
Bauleitung/Brandschutzgutachter/-prüfer
und AG während der Bauphase,
vor der Ausführung aufgefordert werden.
In dem Fall sind die geforderten
Unterlagen fristgemäß vor dem AG
vorzulegen.

12. Koordination und Komunikation
mit anderen Gewerken und der
Bauleitung, um die Bauzeiten
einzuhalten, gehört zum
Leistungsumfang

*Hinweis*
Besondere Vertragsbedingungen

Art und Umfang der Leistung (§ 1 VOB/B)
Die Vertragsleistung umfasst alle Leistungen und
Lieferungen, die erforderlich sind, um das Gewerk
funktionsfähig herzustellen. Unvollständigkeiten,
Unklarheiten und
Widersprüche sind dahingehend aufzulösen, dass eine
den übrigen
Vorschriften des Vertrages entsprechender
funktionsfähiger Leistung geschuldet wird.

Ausführungsunterlagen (§ 3 Abs. 5 und 6 VOB/B)

Der Auftragnehmer hat auf Verlangen des Auftraggebers
einen Bauterminplan für seine Leistungen zu erstellen
und
dem Auftraggeber zu übergeben.

Dieser Bauterminplan muss auf der Basis des vom
Auftraggeber vorgelegten Bauzeitenplans erstellt
werden.

Werbung (§ 4 Abs. 1 VOB/B)
Werbung auf der Baustelle ist nur nach vorheriger
Zustimmung des Auftraggebers zulässig.

Benutzung von Lagerplätzen (§ 4 Abs. 4 VOB/B)
Der Auftraggeber stellt dem Auftragnehmer die
notwendigen Lagerplätze gemäß § 4 Abs. 4 VOB/B
unentgeltlich zur
Verfügung.

Eine Beschreibung der Lagerplätze ist in der
Baubeschreibung enthalten.

Benutzung von Wasser- und Energieanschlüssen (§ 4 Abs.
4 VOB/B)
Die Anschlussanlagen für Wasser und Energie (s. auch
BBS) werden:
bauseits gestellt, soweit nicht anders im LV
beschrieben.

Baureinigung und Abfallbeseitigung
Dem Auftragnehmer obliegt die Baureinigung nach
Abschnitt 4.1 der DIN 18299 (aktuelle Fassung) und der
einschlägigen gewerkespezifischen Allgemeinen
Technischen Vertragsbedingungen für Bauleistungen
(VOB/C). Kommt
der AN dem innerhalb einer angemessenen, ihm gesetzten
Frist samt Kündigungsandrohung nicht nach, ist der
Auftraggeber zur Teilkündigung und anschließenden
Selbstbeseitigung auf Kosten des Auftragnehmers
berechtigt.

Der Auftragnehmer wird sich bemühen, bei der
Erbringung seiner Leistung Abfälle zu vermeiden.
Der Auftragnehmer trifft alle erforderlichen
Vorkehrungen, um Bau- und Abbruchabfälle nach den
geltenden Vorschriften
getrennt zu erfassen und zu halten sowie einer
sachgerechten Entsorgung zuzuführen.
Die nach den abfallrechtlichen Bestimmungen zum
Nachweis einer ordnungsgemäßen Entsorgung
erforderlichen
Erklärungen, Bestätigungen, Belege usw. sind dem
Auftraggeber vorzulegen.

Ausführung der Leistung (§ 4 Abs. 10 VOB/B)
Für die Teile der Leistung, die durch die weitere
Ausführung der Prüfung und Feststellung entzogen
werden, wird die
gemeinsame Feststellung auf der Baustelle über deren
Zustand, ihre Vertragsmäßigkeit sowie deren Art und
Umfang
verlangt. Der Auftragnehmer hat die gemeinsame
Feststellung rechtzeitig zu beantragen.

Ausführungsfristen (§ 5 VOB/B)
Verbindlicher Beginn der Ausführung: gemäß Deckblatt
LV/
Bauablaufplan/Angaben vom AG
Mehraufwand für mehreren Bauabschnitte ist
in der Positionen "Baustelleneinrichtung" zu
berücksichtigen
und einzukalkulieren.

Der Auftragnehmer ist verpflichtet, mit der
Herstellung nach Erteilung des Zuschlags alsbald zu
beginnen und in einer
angemessenen Zeit zügig zu Ende zu führen.

Haftung (§ 10 Abs. 2 VOB/B)
Der Auftragnehmer ist verpflichtet,
eigenverantwortlich alle notwendigen
Sicherheitsvorkehrungen im eigenen
Leistungsbereich zu treffen, um Schäden von Personen
und Sachen innerhalb des Baugeländes und des
Baubereichs
abzuwenden (Verkehrssicherungspflicht). Der
Arbeitnehmer stellt den Arbeitgeber im Innenverhältnis
von sämtlichen
Schadensersatzansprüchen aus schuldhafter
Verkehrssicherungspflichtverletzung im eigenen
Leistungsbereich frei,
insbesondere bei etwaigen von ihm schuldhaft
verursachten Schäden an Nachbargebäuden oder
-grundstücken (vgl. §
10 Abs. 2, Satz 1, Halbsatz 2 VOB/B).

Der Auftragnehmer hat Bauunfälle, bei denen Personen-
oder Sachschäden entstanden sind, dem Auftraggeber
unverzüglich mitzuteilen.

Mängelansprüche und deren Verjährung (§ 13 Abs. 1, 4
und 7 VOB/B)
Die Sachmängelhaftung bestimmt sich nach § 13 VOB/B.
Als Verjährungsfrist für Mängelansprüche wird für
Bauwerke
die Dauer von 5 Jahren, beginnend ab der Abnahme,
vereinbart.

Abrechnung (§ 14 VOB/B)
Ein Aufmaß wird entsprechend ATV DIN 18299 Abschnitt 5
generell nur dann durchgeführt, wenn keine Zeichnungen
vorliegen, denen die ausgeführte Leistung entspricht.

Das Aufmaß wird von den Vertragspartnern gemeinsam
genommen und ist bei Einvernehmen anerkannte
Berechnungsgrundlage für die Abrechnung. Beiden
Vertragspartnern wird deshalb das Recht zum Bestreiten
des
Aufmaßergebnisses nicht genommen.

Aus Abrechnungszeichnungen oder anderen
Aufmaßunterlagen müssen alle Maße, die zur Prüfung
einer Rechnung
nötig sind, unmittelbar zu ersehen sein.

Die Originale der Aufmaßblätter, Wiegescheine und
ähnlicher Abrechnungsbelege erhält der Auftraggeber,
die Durchschriften der Auftragnehmer.

Alle Rechnungen sind in 2-facher Ausfertigung und an
den Auftraggeber adressiert einzureichen.
Die notwendigen Rechnungsunterlagen (z.B.
Mengenberechnungen, Abrechnungszeichnungen,
Handskizzen) sind in
2facher Ausfertigung den Rechnungen beizufügen.

In jeder Rechnung sind Umfang und Wert aller
bisherigen Leistungen und die bereits erhaltenen
Zahlungen mit
gesondertem Ausweis der darin enthaltenen
Umsatzsteuerbeträge anzugeben.

Die Schlussrechnung ist vom Auftragnehmer in prüfbarer
Form innerhalb von 30 Kalendertagen nach Fertigstellung
vorzulegen.

Stundenlohnarbeiten (§ 15 VOB/B)
Bei Stundenlohnarbeiten gelten die vereinbarten
Verrechnungssätze unabhängig von der Anzahl der
geleisteten
Stunden.
Der Auftragnehmer hat über Stundenlohnarbeiten
arbeitstäglich Stundenlohnzettel in zweifacher
Ausfertigung
einzureichen. Diese müssen außer den Angaben nach § 15
Abs. 3 VOB/B enthalten:
das Datum, die Bezeichnung des Ausführungsortes
innerhalb der Baustelle, die Art der Leistung, die
Namen der
Arbeitskräfte und deren Berufs-, Lohn oder
Gehaltsgruppe, die geleisteten Arbeitsstunden je
Arbeitskraft, ggf.
aufgegliedert nach Mehr-, Nacht-, Sonntags- und
Feiertagsarbeit, sowie nach im Verrechnungssatz nicht
enthaltenen
Erschwernissen und die Gerätekenngrößen.

Stundenlohnrechnungen müssen entsprechend den
Stundenlohnzetteln aufgegliedert werden.
Die Originale der Stundenlohnzettel behält der
Auftraggeber, die bescheinigten Durchschriften erhält
der
Auftragnehmer.

Die Abzeichnung von Stundenlohnzetteln durch den
Auftraggeber oder den Bauleiter und die damit
verbundene
Anerkenntniswirkung betreffen nur Art und Umfang der
erbrachten Leistung. Es bleibt die Prüfung
vorbehalten, ob es
sich bei den bescheinigten Arbeiten überhaupt um
vergütungspflichtige Leistungen handelt und ob diese
dann auf
Stundenlohn- oder Einheitspreisbasis abzurechnen sind.

Zahlungen, Vorauszahlungen (§ 16 VOB/B)
Der Auftragnehmer erhält Abschlagszahlungen
entsprechend dem Bruttowert der jeweils durch
prüfbare, an den
Auftraggeber adressierte Rechnung nachgewiesenen
vertraglichen Leistungen abzüglich eines 10%igen
Einbehalts.

Der Auftragnehmer gewährt dem Auftraggeber ein Skonto
in Höhe von "gemäß Vereinbarung aus dem
Verhandlungsprotokoll" % der Auftragssumme bei
Zahlungen innerhalb von 10 Werktagen nach
Rechnungszugang
beim Auftraggeber.

Das Bautagebuch ist der Schlussrechnung beizufügen.

Sicherheitsleistung (§ 17 VOB/B)
Der Auftraggeber darf als Sicherheit für die
vertragsgemäße Erfüllung der Leistungen bis zur
Abnahme 10 % der
Bruttoauftragssumme (einschl. erteilter
Nachtragsaufträge) einbehalten.

Der Auftraggeber darf als Sicherheit für die
vertragsgemäße Erfüllung der Sachmängelansprüche auf
die Dauer der
Gewährleistungszeit zuzüglich der sich durch Hemmung
oder Neubeginn ergebenden Verlängerung, beginnend mit
der
Abnahme der Bauleistung, 5 % der
Bruttoabrechnungssumme einbehalten.

Der Einbehalt darf vom Auftragnehmer gegen Übergabe
einer unbedingten, unbefristeten, unwiderruflichen
selbstschuldnerischen und hinterlegungsklauselfreien
Bürgschaft eines in der Europäischen Union zugelassenen
Kreditinstituts oder Kreditversicherers abgelöst
werden.

Änderung der Vertragspreise
Lohn- und Stoffpreisgleitklauseln (Material- und
Transportgleitklauseln) werden nicht vereinbart. Die
vereinbarten Preise
sind - von § 2 Abs. 3 VOB/B und sonst in der VOB/B
vorgesehenen wie auch sich sonst nach allgemeinen
Rechtsgrundsätzen ergebenden
Preisänderungsmöglichkeiten abgesehen - Festpreise.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Titel 1 Bauhaupt

#### Bereich 1.1 Vorbereitende Arbeiten

**1.1.5 Meterpunkt**
Mit Beginn der Arbeiten sind in Gewerbeeinheiten
Meterrisse nach Angabe der Bauleitung anzubringen.
Meterriss ist dauerhaft mittels farbiger
Markierungsplatte o. ä. herzustellen.

Ausführungsort nach Angaben der Bauleitung
Menge: 4,000 St

**1.1.10 Einmessarbeiten**
Einmessarbeiten, bei fehlenden Bezugspunkten bzw. für
besondere Konstruktionen.

Abrechnung nach Anzahl Geschossen
Menge: 1,000 St

**1.1.15 Baustelleneinrichtung allgemein**
Die Position umfasst, die Baustelle für die
Ausführung der eigenen Leistungen einzurichten - sofern
nicht gesondert vergütet.
Position beinhaltet An- und Abfuhr aller für die
vertragsgemäße Durchführung der hier ausgeschriebenen
Leistung benötigten Stoffe, Geräte, Maschinen und
Einrichtungen,Zäune, Aufzüge wie Lasten- und
Schrägaufzüge, ggf. Kran, Container, Schuttrutschen und
Unterkünfte entsprechend ASR (im Besonderen ASR A 4.1-
A 4.4),PSA, eigenen Handwerkercontainer mit allen
Versorgungs und Entsorgungsleitunge, Anschlüssen etc.,
soweit nicht besonders ausgeschrieben/benannt.
Die Position umfasst die komplette Leistung für das
Einrichten, Vorhalten und Entfernen einschl. aller
notwendigen Gebühren.
Menge: 1,000 psch

**1.1.20 Sicherung der Baustelleneinrichtung auf dem Gründstück des AG**
Position beinhaltet die Einrichtung der Baustelle, die
Sicherung der Baustelle und die sichere Betreibung der
Baustelleneinrichtung, auf dem Grundstück des AG. Die
Bereiche werden durch alle am Bau beteiligten Gewerke
genutzt.

Die Position umfasst die komplette Leistung wie folgt
für das
Einrichten, Vorhalten und Entfernen einschl. aller
notwendigen Gebühren etc!

Mit der Position abgegolten sind des Weiteren die
notwendigen Abstimmungen mit den Behörden, die
Erstellung Regelplan, die Lieferung, Vorhaltung aller
für die
Baustelleneinrichtung notwendigen Einrichtungen wie
Verkehrsschilder, Beleuchtung, Warnbaken, Baumschutz,
Gebühren etc.

Die vom AG freigegebenen Bereiche für
Baustelleneinrichtung entsprechend BE- Plan liegen als
Anlage zum Leistungsverzeichnis vor. Alle Einrichtungen
zur
Baustellensicherung sind nach Abschluss der Maßnahmen
wieder zu entfernen.

Notwendige Absperrungen mittels Bauzaun und Bautoren
einschl. Vorhalte sind separat ausgeschrieben.

Für Verlust oder Beschädigung der Baustelleneinrichtung
haftet ausschließlich der Auftragnehmer wenn dies nicht
durch die vom Bauherrn abgeschlossene
Bauwesenversicherung abgedeckt ist.

Nutzung von Flächen im öffentlichen Straßenlandes ist
nicht vorgesehen. Beauftragung  und Nutzung von
öffentlichen Straßenlandes darf erfolgen, sobald die
vertraglich vereinbarten Termine nicht gefährdet sind.
Die Verantwortung dazu bleibt beim Auftragnehmer. Wenn
solche Flächen vom AN trotz allem gewünscht sind, sind
die Kosten für die rechtzeitige Beauftragung, die
Sondernutzung und die fachgerechte Verkehrssicherung
des öffentlichen Straßenlandes vom Auftragnehmer zu
tragen. Alle Unterlagen inkl. Anträge, Protokolle,
Abnahmen sind als Teil der Projektdokumentation an der
Bauleitung zu übergeben.

Dem Auftragnehmer obliegt die Verkehrssicherungspflicht
auf der Baustelle, ab Baubeginn bis zur vollständigen
Beräumung der Baustelleneinrichtung und Abnahme der
genutzten Flächen durch den AG, bzw. durch die
zuständigen Behörden.

Achtung: Nicht Bestandteil dieser Position ist die
eigene
Baustelleneinrichtung zur Erbringung der eigenen
Leistung, diese wird gesondert vergütet.
Menge: 1,000 psch

**1.1.25 Baubesprechungsbereich Einrichtung und Reinigung**
Bauleitungs-/Baubesprechungsbereich liefern,
aufstellen, einrichten, vorhalten und reinigen für die
gesamte Bauzeit und abfahren

Es wird eine Räumlichkeit im EG bestimmt.

Zur Leistung dieser Position gehört die Ausstattung:
- Tischanlage Gesamtlänge 4,00 m
- Stühle 20 Stück

Die Reinigung umfast 1-mal alle 2 Wochen Geinigung
durch den AN.

Zum Leistungsumfang gehört auch einmal Umräumen von
einem Raum in einen anderen Raum innerhalb der
Geschossebene nach Angabe des AG.
Menge: 1,000 psch

**1.1.30 Beweissicherung Hof**
Vor der Baumaßnahme ist eine Beweissicherung für
allen Bodenflächen der Transportwegen,
Ausführungsbereichen, besonders bei den benutzten
BE-Flächen, und bei sonstigen Arbeitswegen zu
erstellen. Diese wird der Bauüberwachung inkl. Aufmaß
und Kartierung der vorhandenen Schäden, inkl. einer
Fotodokumentation übergeben. Für Folgeschäden haftet
der Auftragnehmer.

Bodenflächen verteilt auf dem Gründstück des
Auftraggebers und im öffentlichen Bereich, gesamt: ca.
500m²
Menge: 1,000 psch

**1.1.35 Miettoiletten-Kabine mit Händewaschmöglichkeit aufstellen**
Miettoiletten / WC-Kabine, antransportieren,
aufstellen, vorhalten, reinigen während der Bauzeit und
nach Beendigung der Bauarbeiten beseitigen.
Nutzung durch die am Bau beteiligten Firmen.

Ausstattung:
- Innenleuchte
- Spiegel
- WC-Anlage und Wasserbecken mit
Zubehör/Verbrauchsmaterialien

Kennzeichnung der Geschlechtertrennung muss klar
ersichtlich außen angebracht werden.

Vorhaltung für die gesamte Bauzeit
In der Vorhaltung ist das Entleeren bzw. der Austausch
mind
1 mal je 4 Wochen, sowie die Reinigung und Auffüllung
und
Verbrauchsmaterialien mind. 1 Mal je Woche

Aufstellung im Innenhof in vorag abgestimtmen Bereich

Transport zu den Straßenflächen im Rahmen der
Reinigung/Entleerung/Austauschmaßnahmen gehört zum
Leistungsumfang und wird nicht separat vergütet.

Nutzung für alle Gewerke/Untergewerke
Menge: 2,000 St

**1.1.40 Bauzaun aufstellen, vorhalten, abtrasportieren**
Bauzaun, bestehend aus mobilen Stahlrahmenelementen mit
Rundstahlfüllstäben, Gitterfüllung, Stützfüßen aus
Beton, Höhe 2m, inkl. sämtlicher Verbindungen,
Kupplungen etc. entlang
der Baustelleneinrichtungsfläche aufstellen, während
der gesamten Bauzeit vorhalten und warten, nach Ende
der Baumaßnahmen abtransportieren.
Menge: 135,000 m

**1.1.45 Bauzaun-Tor, Gitterelemente**
Tor für Bauzaun aus Gitterelementen gem. Vorposition,
1-flg, abschließbar, inkl. Vorhängeschloss mit 20
Schlüsseln.
Die Leistung versteht sich einschl. Vorhalten und
Warten.

Torbreite bis 2,00m
Menge: 1,000 St

#### Bereich 1.2 Schutzmaßnahmen

**1.2.5 Schutz Boden Transportwege**
Boden der Transportwege mit Hartfaserplatten auslegen.
Vor Beginn der Arbeiten auslegen und nach Beendigung
zur Wiederverwendung entfernen.
Menge: 100,000 m2

**1.2.10 Schutz Boden Bodenfläche mit Tetra Pak**
Boden der Transportwege mit festem Abdeckvlies (Tetra
Pak oder glw.) auslegen. Vor Beginn der Arbeiten
auslegen und nach Beendigung zur Wiederverwendung
entfernen.

WCs & Küche
Menge: 88,000 m2

**1.2.15 Baureinigung nach Stunden**
Innenräume einschließlich der Eingangsbereiche
inkl. Einbauteile wie Wand- und Deckenbeleuchtung
während der Baumaßnahme reinigen und anfallenden Schutt
entsorgen

Bereiche wie vor beschrieben von oben bis unten
staubarm
zum Feierabend von oben bis unten staubarm durchfegen
bzw. Absaugen, anfallendes Gut sammeln aufnehmen und
entsorgen

Nur auf Anordnung Bauüberwachung des Bauherrn

Abrechnung: nach Stunden
Menge: 32,000 h

**1.2.20 Bautür liefern**
Lieferung und Einbau Bautür in Bestandstüröffnung,
Bautür
während der Baumaßnahme vorhalten und nach Beendigung
wieder entfernen. Bautür mit PZ Schloss ausgestattet.
Menge: 2,000 St

**1.2.25 Bauschließanlage für alle Zugangstüren**
Lieferung und Einbau einer Bauschließanlage, sowie
Vorhaltung für die gesamte Bauzeit, alle Zylinder
gleichschließend, für alle Zugangstüren,
unterschiedliche
Zylinderlängen - die Längen sind vor Ort selbständig zu
nehmen. Nach Beendigung Baumaßnahme ist die
Bauschließanlage wieder auszubauen.
Die Anlage verbleibt beim AN (nur Miete).

Abrechnung nach Anzahl eingebauter Zylinder
Menge: 2,000 St

**1.2.30 Bauschlüssel für die Bauschließanlage zur Vorposition liefern**
Bauschlüssel für die Bauschließanlage zur Vorposition
liefern und verteilen, Übergabedokumentation
durchführen.

Nach Ende der Baumaßnahmen Schlüssel wieder sammeln.
Menge: 5,000 St

#### Bereich 1.3 Abbrucharbeiten

**1.3.5 Oberbelag abbrechen, entfernen und entsorgen**
Oberbelag aus Teppich, Linoleum, PVC o.ä., inkl. Kleber
abbrechen entfernen, verpacken und entsorgen, unter
liegenden Estrich- und Dämmschichten bleiben im
Bestand.

Dazu gehört das Entfernen und Entsorgen von
Kleberresten, Restmüll, Bauschutt, Übergangschienen
o.ä.

Zweck: Vorleistung für Erneuerung des Oberbelags

Die Entsorgung erfolgt vorzugsweise über
Entsorgungsnachweise. Die Posistion beinhaltet
sämtliche mit
der Entsorgung verbundenen Leistungen wie Laden,
Transportieren, Vorhaltung von abgedeckelten
Containern, Andienung, Einhaltung sämtlicher
Formalitäten.

Abrechung nach m² NGF
Menge: 100,000 m²

**1.3.10 Sockelleisten entfernen und entsorgen, Teppich**
Enfernen und Entsorgen von Sockelstreifen aus
Teppichmaterial, verklebt mit Kleber, restlos.

Höhe: bis ca. 60 mm
Menge: 105,000 m

**1.3.15 Oberbelag in Kleinflächen abbrechen, entfernen und entsorgen**
Oberbelag aus Teppich, Linoleum, PVC o.ä., inkl. Kleber
in Kleinflächen bis 10m² abbrechen entfernen, verpacken
und entsorgen, unter liegenden Estrich- und
Dämmschichten bleiben im Bestand.

Dazu gehört das Entfernen und Entsorgen von
Kleberresten, Restmüll, Bauschutt, Übergangschienen
o.ä.

Zweck: Vorleistung für Erneuerung des Oberbelags

Die Entsorgung erfolgt vorzugsweise über
Entsorgungsnachweise. Die Posistion beinhaltet
sämtliche mit
der Entsorgung verbundenen Leistungen wie Laden,
Transportieren, Vorhaltung von abgedeckelten
Containern, Andienung, Einhaltung sämtlicher
Formalitäten.

Abrechung nach m² NGF
Menge: 10,000 m²

**1.3.20 Bodenfliesen abbrechen, entfernen und entsorgen**
Bodenbelag aus Fliesen o.ä., inkl. Kleber, Mörtellbett
abbrechen entfernen, verpacken und entsorgen, unter
liegenden Estrich- und Dämmschichten bleiben im
Bestand.

Plattenformat: ca. bis 35cm x 35cm

Dazu gehört das Entfernen und Entsorgen von Mörtel- und
Kleberresten,Fugenmaßen, Restmüll, Bauschutt,
Übergangschienen o.ä.

Zweck: Vorleistung für Erneuerung des Oberbelags in
Beh.WC

Die Entsorgung erfolgt vorzugsweise über
Entsorgungsnachweise. Die Posistion beinhaltet
sämtliche mit
der Entsorgung verbundenen Leistungen wie Laden,
Transportieren, Vorhaltung von abgedeckelten
Containern, Andienung, Einhaltung sämtlicher
Formalitäten.

Abrechung nach m² NGF
Menge: 37,000 m²

**1.3.25 Wandfliesen abbrechen, entfernen und entsorgen**
Wandbelag aus Fliesen o.ä., inkl. Kleber, Mörtellbett
abbrechen entfernen, verpacken und entsorgen, unter
liegenden Wandbauteilen bleiben im Bestand.

Plattenformat: ca. bis 25cm x 25cm

Dazu gehört das Entfernen und Entsorgen von Mörtel- und
Kleberresten,Fugenmaßen, Restmüll, Bauschutt,
Übergangschienen o.ä.

Zweck: Vorleistung für Erneuerung des Wandbelags in
Beh.WC

Die Entsorgung erfolgt vorzugsweise über
Entsorgungsnachweise. Die Posistion beinhaltet
sämtliche mit
der Entsorgung verbundenen Leistungen wie Laden,
Transportieren, Vorhaltung von abgedeckelten
Containern, Andienung, Einhaltung sämtlicher
Formalitäten.

Abrechung nach m² NGF
Menge: 30,000 m²

**1.3.30 Leichte Trennwände bis 20 cm abbrechen und entfernen**
Leichte Trennwände, d bis ca. 20 cm, als Mauerwerk,
Holzbohlen-, Leichtbeton-, Schlacke-, Gipskartonwände
o. ä.,
einschließlich Wandbeläge aller Art, Wandbekleidungen
aller Art von Farbe und Tapeten, Holzverschalungen oder
sonstigen weiteren Wandbekleidungen, mit allen
Befestigungsmitteln, Dämmungen abbrechen und
entfernen inclusive Schuttentsorgung.

Abbruch Fliesen ist in gesonderter Vorposition
einzukalkulieren.
Menge: 44,000 m²

**1.3.35 Türoffnungen erweitern/anpassen GK**
Türöffnungen in nicht tragenden Trennwände aus
GK-Platten anpassen, verschieben bis ca. 30cm gem.
Ausführungsplanung,
inkl. Restmaterial und Bauschutt entfernen und
entsorgen

Öffnung für neue Türanlage vorbereiten

Öffnungsgröße bis 2,5m²
Wandstärke bis 15cm

Zum Leistungsumfang gehört noch die notwendige
Anpassungs-/Umsetzungsarbeiten des Stutzelements.
Menge: 2,000 Stk

**1.3.40 Türoffnungen erweitern/anpassen MW**
Türöffnungen in nicht tragenden Trennwände, massiv,
anpassen, verschieben bis ca. 30cm gem.
Ausführungsplanung,
inkl. Restmaterial und Bauschutt entfernen und
entsorgen

Öffnung für neue Türanlage vorbereiten

Öffnungsgröße bis 2,5m²
Wandstärke bis 15cm

Zum Leistungsumfang gehört noch die notwendige
Anpassungs-/Umsetzungsarbeiten des Stutzelements.
Menge: 2,000 Stk

**1.3.45 Zwischenbelag-Streifen entfernen unter neuen Trockenbauwänden**
Zwischenbelag-Streifen aus Estrich, Dämmung o.ä. bis OK
Rohdecke durch Fräsen, Stemmen oder anderes Verfahren
nach Auswahl des AN abbrechen entfernen, verpacken und
entsorgen.

Dazu gehört das Entfernen und Entsorgen von
Kleberresten, Folien, Trennlagen, Restmüll, Bauschutt
o.ä.

Zweck: Vorleistung für Aufstellen von Trockenbauwänden
auf der Rohbetondecke

Streifensbreite nach Herstellervorschriften der
Trockenbauwände: bis 20cm

Zwischenbelagtiefe (Zwischenbelagstärke über OK
Rohdecke) ca. <=10cm

Die Entsorgung erfolgt vorzugsweise über
Entsorgungsnachweise. Die Posistion beinhaltet
sämtliche mit
der Entsorgung verbundenen Leistungen wie Laden,
Transportieren, Vorhaltung von abgedeckelten
Containern, Andienung, Einhaltung sämtlicher
Formalitäten.

Abrechung nach m² NGF
Menge: 28,000 m²

**1.3.50 Zwischenbelag-Streifen entfernen neben Stützen**
Zwischenbelag-Streifen aus Estrich, Dämmung o.ä. bis OK
Rohdecke durch Fräsen, Stemmen oder anderes Verfahren
nach Auswahl des AN abbrechen entfernen, verpacken und
entsorgen.

Dazu gehört das Entfernen und Entsorgen von
Kleberresten, Folien, Trennlagen, Restmüll, Bauschutt
o.ä.

Zweck: Vorleistung für Aufstellen von Trockenbauwänden
und -vorsatzelementen vor Stützen

Streifensbreite nach Herstellervorschriften der
Trockenbauwände: bis 20cm

Zwischenbelagtiefe massiv (Estrichschicht) bis ca. 10cm
Zwischenbelagtiefe Dämmung bis ca. 20cm

Die Entsorgung erfolgt vorzugsweise über
Entsorgungsnachweise. Die Posistion beinhaltet
sämtliche mit
der Entsorgung verbundenen Leistungen wie Laden,
Transportieren, Vorhaltung von abgedeckelten
Containern, Andienung, Einhaltung sämtlicher
Formalitäten.

Abrechung nach m² NGF
Menge: 28,000 m²

**1.3.55 Sockelleisten entfernen und entsorgen, Holz**
Enfernen und Entsorgen von Sockelleisten mit MDF-Kern,
mit Kleber, restlos.

Oberfläche: lakiert
Oberkante rechteckig
Höhe: bis ca. 60 mm
Stärke: bis ca. 20mm
Menge: 10,000 m

**1.3.60 RF-Tapeten entfernen und entsorgen**
RF-Tapeten in allen Stärken in Abstimmung mit
Bauleitung  restlos entfernen und entsorgen.

Wandkanäle Elektro (auf Putz) werden bauseits als
Vorleistung demontiert, zwischengelagert und geschützt,
zur Wiederverwendung.
Menge: 1240,000 m²

**1.3.65 Wand-Farbanstriche entfernen und entsorgen**
Wand-Farbanstriche (Werbungen aller Art) entfernen und
entsorgen inkl. notwendigen Schleifarbeiten und
Materialentsorgung als Vorbereitung für Malerflies und
Neubeschichtungen.
Menge: 25,000 m²

**1.3.70 Abbruch RF Stützen**
RF-Tapeten auf abgekofferten Stützen in allen Stärken
in Abstimmung mit Bauleitung  restlos entfernen und
entsorgen.

Der Untergrund aus GK-Platten oder Massivbauteile
blieben im Bestand.

Abwicklung Stütze ca. 50cm x 50cm

Abrechnung nach m² Bekleidungsabwicklung, unabhängig
von Anzahl Beplankungsplatten
Menge: 73,000 m²

**1.3.75 Rückbau abgehängte Deckenplatten und Entsorgung**
Rückbau abgehängter Decken, Verkofferungen etc.
Abgehängte Decken bzw. Deckenplatten mit GK-, Metall-
oder Holzkonstruktion einschl. mehrlagigen
GK-Beplanungen Unterkonstruktionen, Befestigungen, etc.
komplett ausbauen, fachgerecht in Bigbags verpacken und
fachgerecht entsorgen, einschl. Schuttentsorgung.

In der Position sind auch weiteren Verkoffenrungen von
Unterzügen, Trägern oder Stützen aller Art abzurechnen.

Abrechnung nach m² Verkofferung

Die Entsorgung erfolgt vorzugsweise über
Entsorgungsnachweise, AW-Nummer 170603*. Die Posistion
beinhaltet sämtliche mit der Entsorgung verbundenen
Leistungen wie Laden, Transportieren, Vorhaltung von
abgedeckelten Containern, Andienung, Einhaltung
sämtlicher Formalitäten.

Beleuchtungsanlagen werden bauseits vom
Gewerk/Untergewerk Elektro enfernt und entsorgt,
parallellaufend.
Menge: 782,000 m²

**1.3.80 Dämmung, MiWo, verpacken und entsorgen**
freigelegte Minerallwolle-Dämmschicht während der o.g.
Abbrucharbeiten inkl. Kleber- und/oder Folienreste
fachgerecht in Bigbags verpacken und fachgerecht
entsorgen.
Dämmstärke bis ca. 5cm

Abrechnung erfolgt nach m² NGF

Die Entsorgung erfolgt vorzugsweise über
Entsorgungsnachweise. Die Posistion beinhaltet
sämtliche mit
der Entsorgung verbundenen Leistungen wie Laden,
Transportieren, Vorhaltung von abgedeckelten
Containern, Andienung, Einhaltung sämtlicher
Formalitäten.
Menge: 782,000 m²

**1.3.85 Dämmung, MiWo, zur Seite lagern, schützen und für Wiederverwendung vorbereiten**
*** Bedarfsposition ohne GB
freigelegte Minerallwolle-Dämmschicht während der o.g.
Abbrucharbeiten demontieren, lagern,schützen und für
Wiedermontage vorbereiten

Abrechnung erfolgt nach m² NGF
Menge: 782,000 m²

**1.3.90 Mehraufwand für besondere Schutzmaßnahmen Dämmungentsorgung**
Mehraufwand für besondere Schutzmaßnahmen nach TRGS
500 Nummern 4 und 5 sind einzuhalten, bei der
Verpackung und Abtransport aus dem Gebäude für
Dämmmaterial aller Art, inkl. PSA für Handwerker,
besondere Beschriftungen, BE-Sicherungen o.ä.
Menge: 1,000 psch

**1.3.95 Staubsaugen der Bodenflächen**
Aufräumen und Staubsaugen der betroffenen
Arbeitsflächen im Rahmen der Entfernung von "neuen
Minerallwollen", wie folgt:

Staubsaugen der Bodenflächen inkl. Innenfensterbretter
mittels Industriesauger nach Demontage und Abtransport
der vorhandenen Dämmschichten aus der Vorpositionen im
Rahmen der Abbrucharbeiten.

Die Reinigung umfasst alle Arbeitsschritte, die
oberflächen- oder maschinenbedingt notwendig sind, um
alle Kontaminationen (Stäube, Fasern etc.) restlos zu
entfernen.

Restmüll inkl. Staubsaugertüten fachgerecht entfernen,
verpacken und entsorgen, PSA Schutzmaßnahmen sind
hiermit einzukalulieren.

Abrechnung nach abgesaugten Bodenflächen.

Zum Leistungsumfang gehört die Lieferung, Nutzung und
Abtransport von: Industriesauger mindst. Staubklasse M.
Einsatz bei Demontage von sämtl. KMF/Mineralwolle in
samtl.
Sanierungsbereichen. Zur direkten Aufnahme von
Dämmmaterial. Bei parallelem Arbeiten in verschiedenen
Sanierungsbereichen entsprechender Einsatz mehrerer
Geräte ist mit einzukalkulieren.
Aufbauen, Einsetzen, Vorhalten (über die Dauer der
gesamten Sanierungsarbeiten), Umsetzen und Reinigung /
Wartung. Inkl. sämtl. Verschleißteile / Filter /
Beutel.
Menge: 797,000 m²

#### Bereich 1.4 besondere Abbruchmaßnahmen

**1.4.5 Abbruch und Entsorgung Holztür**
Zerstörungsfreie fachgerechte Demontage und Entsorgung
von Holztür inkl. Türblatt, Zarge und Zubehör

Material Wand: Leichtbau, Trockenbau
Wandstärke: bis 12,50 cm

Alte Türanlage: Holztür bis 2,50m², 1-flg
Menge: 5,000 St

**1.4.10 Abbruch und Entsorgung T90/RS**
Zerstörungsfreie fachgerechte Demontage und Entsorgung
von Brandschutztür aus Stahl inkl. Türblatt, Zarge und
Zubehör, sowie Vorbereitung der Laibungen für die
Montage der neuen Tür.

Material Wand: MW, F90
Wandstärke: bis 24 cm

Alte Türanlage: Stahltür, T90/RS, B x H: 1,01 x 2,135m
Menge: 1,000 St

**1.4.15 Abbruch und Entsorgung T30/RS**
Zerstörungsfreie fachgerechte Demontage und Entsorgung
von Brandschutztür aus Stahl inkl. Türblatt, Zarge und
Zubehör, sowie Vorbereitung der Laibungen für die
Montage der neuen Tür.

Material Wand: Leichtbau, Trockenbau
Wandstärke: bis 12,50 cm

Alte Türanlage: Stahltür, T30/RS, B x H: 0.885 x 2,135m
Menge: 1,000 St

**1.4.20 Abbruch und Entsorgung ST/RS in MW**
Zerstörungsfreie fachgerechte Demontage und Entsorgung
von Tür aus Stahl inkl. Türblatt, Zarge und Zubehör,
sowie Vorbereitung der Laibungen für die Montage der
neuen Tür.

Material Wand: MW, F90
Wandstärke: bis 24 cm

Alte Türanlage: Stahltür, RS, B x H: 1,26m x 2,135m
Menge: 2,000 St

**1.4.25 Abbruch und Entsorgung von Innenfenstern**
Zerstörungsfreie fachgerechte Demontage und Entsorgung
von Innenfensterelemente inkl. Rahmen, Verglasung und
Zubehörm

Material Wand: Leichtbau, Trockenbau
Wandstärke: bis ca. 16 cm

Abrechnung nach m²
Menge: 4,000 m²

**1.4.30 Abbruch und Entsorgung Alte Sichtwand**
Abbruch der Sichtwand-Anlage im EG inkl. Befestigungen,
Blendleisten und weiteren Zubehör aller Art und
fachgerechte Entsorgung.

Anlage umfasst:
- Oberpaneel mit lackierten Holzrahmen und mattierten
Doppelverglasung, Elementhöhe ca. bis 1,50m,
wandentlang, UK Paneel ca. 1,50cm über OKFF Flur,
Befestigung an der Wand inkl. Blendleisten
- Unterpaneel aus Stahlgeländer mit Handlauf bis ca.
1,25m über OKFF Flur, inkl.
lackierten vertikalen Geländerstäbchen aus Stahl, rund,
Querschnitt ca. 8mm, Abstand zwischen Stäbchen bic ca.
12cm;
lackierten vertikalen Tragstäbchen aus Stahl, flach,
ca. 6cm breit, Abstand zwischen Tragstäbchen bic ca.
80cm; Befestigung  je Tragstäbchen durch 1
Befestigungsplatte und 4 Bolzen auf dem Fußboden
lackierten horrizontalen Tragstäbchen aus Stahl, flach,
ca. 6cm breit, oben und unten
Handlauf aus Edelstahl, rund, Querschnitt ca. 6cm

Anlagelänge gesamt:  ca. 8,30m
Anlagehöhe gesamt:  ca. 2,50m
Menge: 1,000 St

**1.4.35 Zulage Schadstoffentsorgung KMF**
Zulage zur Vorposition für die Entsorgung der
Stahl-/Metalltüren mit Schadstoffen belastet.

Die besonderen Schutzmaßnahmen nach TRGS 500 Nummern
4 und 5 sind einzuhalten.

Die Brandschutztüren sind bei Demontage als gefährl.
Abfall gem AVV 17 06 03* fachgerecht zu verpacken und
zu entsorgen.

Die Entsorgung erfolgt vorzugsweise über
Entsorgungsnachweise. Die Posistion beinhaltet
sämtliche mit
der Entsorgung verbundenen Leistungen wie Laden,
Transportieren, Vorhaltung von abgedeckelten
Containern, Andienung, Einhaltung sämtlicher
Formalitäten.
Menge: 4,000 St

**1.4.40 Zulage Schadstoffentsorgung Blei**
Zulage zur Vorposition für die Entsorgung der
Holztüren mit Schadstoffen belastet.

Die besonderen Schutzmaßnahmen nach TRGS 500 Nummern
4 und 5 sind einzuhalten.

Die bleihaltig beschichtete Holzelementen sind bei
Demontage als gefährl. Abfall  fachgerecht zu verpacken
und zu entsorgen.

Die Entsorgung erfolgt vorzugsweise über
Entsorgungsnachweise. Die Posistion beinhaltet
sämtliche mit
der Entsorgung verbundenen Leistungen wie Laden,
Transportieren, Vorhaltung von abgedeckelten
Containern, Andienung, Einhaltung sämtlicher
Formalitäten.

Bleihaltige Beschichtungsentferung durch abrasives
Verfahren ist nicht zulässig.
Menge: 5,000 St

**1.4.45 Leichte Trennwände WC abbrechen und entfernen**
Leichte Trennwände im WC inkl. Türanlagen und Zubehör
mit allen Befestigungsmitteln abbrechen und
entfernen inclusive Schuttentsorgung.

Fußboden bleib im Bestand und muss während der Abbruch
nicht beschädigt werden. Die notwendigen
Schutzmaßnahmen sind hiermit abgegolden und werden
nicht besonders vergütet.

Türen werden übermessen, bzw. im Gesamtmengen
miteinkalkuliert.
Menge: 60,000 m²

#### Bereich 1.5 Estricharbeiten

**1.5.5 Estrichfehlstellen im Bereich von alten Trennwänden ergänzen**
Estrichfehlstellen im Bereich von demontierten
Zwischenwänden schließen, inkl.
Ergänzung der evtl. vorhandenen Dichtschichten,
PE-Folien,
Abdeckmaterial u.ä.; die Dämmung als Zulageposition

Flächenbündiger Anschluss an vorhandene Bodenflächen.
Estrichdicke : bis ca.10 cm
Einzelbreite: ca. bis 20cm, Aufmaß nach m²
Menge: 3,000 m²

**1.5.10 Dämmschicht Trittschall EPS-Dämmschicht ergänzen**
Zulage zur Vorpositon:
Dämmschicht Trittschall EPS-Dämmschicht ergänzen

Dämmstärke bis 50mm, WLG 35

Einzelbreite: ca. bis 40cm, Aufmaß nach m²
Menge: 3,000 m²

**1.5.15 Dämmschicht Trittschall MiWo-Dämmschicht ergänzen**
Zulage zur Vorpositon:
Dämmschicht Trittschall Minerallwolle-Dämmschicht
ergänzen

Dämmstärke bis 50mm, WLG 35

Einzelbreite: ca. bis 40cm, Aufmaß nach m²
Menge: 3,000 m²

**1.5.20 Bewegungsfugen oder Risse in Estrichfläche**
Fugen oder Risse in Estrichfläche mit
Kunstharzvergussmasse vergießen sowie Armierungsstäbe
einschneiden und verspachteln, pro Meter ca. drei
Stahlstäbe.
Menge: 50,000 m

#### Bereich 1.6 Schlitzarbeiten

**1.6.5 Schiltze nach Elektroinstallation schließen, 50*50 mm**
Schiltze nach Elektroinstallation schließen, 50*50 mm
Schlitze von bauseits ausgeführten
Elektroinstallationsarbeiten im Gebäude ansatzlos zum
Bestand schließen;
Abmessungen bis ca. 30*30 mm lose Putz- und
Mauerwerksanschlüsse abbrechen, Mauerwerksfehlstellen
ausmauern, mit Putzmörtel in P II anputzen,
Putzanschlüsse sorgfältig,übergangsfrei
ausreiben.Versackung des Mörtel ist auszugleichen so
dass
eine planebene Fläche entsteht.
Menge: 5,000 m

**1.6.10 Schiltze nach Elektroinstallation schließen, 300*150mm**
Schiltze nach Elektroinstallation schließen, 60*60mm
Schlitze von bauseits ausgeführten
Elektroinstallationsarbeiten im Gebäude ansatzlos zum
Bestand schließen;
Abmessungen bis ca. 60*60mm lose Putz- und
Mauerwerksanschlüsse abbrechen, Mauerwerksfehlstellen
ausmauern, mit Putzmörtel in P II anputzen,
Putzanschlüsse wie Vor.-Pos. sorgfältig,übergangsfrei
ausreiben.
Menge: 5,000 m

**1.6.15 Wand-Schiltze nach Abbruch Wände schließen**
Wand-Schiltze nach Abbruch der Wände schließen
Schlitze in Wänden von  im Gebäude abgebrochenen
Wände ansatzlos zum Bestand schließen;
Abbruch der Wände in separater Position
Abmessungen bis ca. 30cm x bis 4,15 m
 lose Putz- und Mauerwerksanschlüsse abbrechen,
Mauerwerksfehlstellen ausmauern, mit Putzmörtel in P II
anputzen,
Putzanschlüsse sorgfältig,übergangsfrei ausreiben.
Mörtelgruppe : CS II/III (P II)
Menge: 5,000 m

**1.6.20 Decken-Schiltze nach Abbruch Wände schließen**
Decken-Schiltze nach Abbruch Wände schließen
Schlitze in Decken von  im Gebäude abgebrochenen Wände
ansatzlos zum Bestand schließen;
Abbruch der Wände in separater Position
Abmessungen bis ca. 30cm Breite
 lose Putz- und Mauerwerksanschlüsse abbrechen,
Fehlstellen ausmauern, mit Putzmörtel in P II anputzen,
Putzanschlüsse sorgfältig,übergangsfrei ausreiben.
Mörtelgruppe : CS II/III (P II)
Menge: 5,000 m

**1.6.25 Statische und dynamische Risse schließen**
*** Bedarfsposition ohne GB
Statische und dynamische Risse schließen
Statische und dynamische Risse in Massivwand
ausreichend tief ausstemmen, reinigen, Riss mit
Mauermörtel MG III ausfüllen, Risse auskeilen und mit
Putzbewehrung überspannen, sowie dem vorhandenen Putz
entsprechend wieder ansatzfrei schließen. Bauschutt ist
zu
entsorgen.
Putz-Mörtelgruppe : CS II/III (P II)
Menge: 5,000 m

#### Bereich 1.7 Durchbrüche

**1.7.5 Wanddurchbrüche herstellen Durchmesser bis 200 mm, Wandstärke bis 24cm**
Kernbohrungen Durchmesser bis 200 mm bis
Wandstärke 24 cm herstellen.
Kernbohrung zur Belüftung in Mauerwerkswänden (Innen-
und Außenwände) herstellen .
Durchmesser: bis 200 mm
Dicke der Wand: bis 24cm

Angrenzende Bauteile sind vor Verschmutzungen zu
schützen. Der Bohrschlamm ist an der Bohrung direkt zu
erfassen, aufzufangen und fachgerecht zu entsorgen
Inkl. Bohrkern ausbauen und entsorgen
Pauschalen für Anfahrt und Baustelleneinrichtung sind
in die separate Position Baustelleneinrichtung
einzukalkulieren und sind nicht Bestandteil dieser
Position!
Menge: 1,000 St

**1.7.10 Zulage zur Vorpos. Kernbohrung je weiteren Zentimeter**
Zulage zur Vorpos. Kernbohrung je weiteren Zentimeter
Zulage zur Vorposition Kernbohrung für jeden weiteren
Zentimeter
sonst wie Vorposition
Durchmesser: ab 200 mm
Dicke der Wand: bis 40cm
Menge: 1,000 St

**1.7.15 Wanddurchbrüche schließen Durchmesser bis 200 mm, Wandstärke bis 24cm, F90**
Wanddurchbrüche schließen bis 24cm, Größe bis 200mm
Durchmesser bei Wänden F90
Menge: 1,000 St

**1.7.20 Zulage zur Vorpos. Kernbohrung je weiteren Zentimeter, F90 schließen**
Zulage zur Vorpos. Kernbohrung je weiteren Zentimeter
Zulage zur Vorposition Kernbohrung für jeden weiteren
Zentimeter schließen, sonst wie Vorposition

Durchmesser: ab 200 mm
Dicke der Wand: bis 24cm
Menge: 1,000 St

**1.7.25 Deckendurchbrüche herstellen, bis ca. 1600cm², rechteckig**
Deckendurchbruch fachgerecht herstellen mittels
Bohrung, Sägung und/oder per Stemmeisen, Verfahren nach
Auswahl des AN, inkl. aller dazu notwendigen
Schutzmaßnahmen, sowie
Schutt sammeln, entfernen, verpacken und entsorgen.

DDB Größe bis ca. 1600cm², ca. 40cm x 40cm

Decken - massiv aus Stahlbeton, Stärke ca. 22-26cm
Fußbodenaufbau Estrich + Oberbelag, ges. ca. 4 cm

Staub und Schmutz bei einem Deckendurchbruch ist so
gering wie möglich zu halten.

Mehraufwand für Abstiimung mit TWP, sowie Erstellung
von Abbruchkonzept, zum. mit notwendigen
Schutzmaßnahmen gem. ausgewählten Abbruchverfahren ist
hiermit einzukalkulieren und wird nicht gesondert
vergütet.

Pauschalen für Anfahrt und Baustelleneinrichtung sind
in die separate Position Baustelleneinrichtung
einzukalkulieren und sind nicht Bestandteil dieser
Position!
Menge: 1,000 St

**1.7.30 Deckendurchbrüche herstellen, bis ca. 3200cm², rechteckig**
Deckendurchbruch fachgerecht herstellen mittels
Bohrung, Sägung und/oder per Stemmeisen, Verfahren nach
Auswahl des AN, inkl. aller dazu notwendigen
Schutzmaßnahmen, sowie
Schutt sammeln, entfernen, verpacken und entsorgen.

DDB Größe bis ca. 3200cm²

Decken - massiv aus Stahlbeton, Stärke ca. 22-26cm
Fußbodenaufbau Estrich + Oberbelag, ges. ca. 4 cm

Staub und Schmutz bei einem Deckendurchbruch ist so
gering wie möglich zu halten.

Mehraufwand für Abstiimung mit TWP, sowie Erstellung
von Abbruchkonzept, zum. mit notwendigen
Schutzmaßnahmen gem. ausgewählten Abbruchverfahren ist
hiermit einzukalkulieren und wird nicht gesondert
vergütet.

Pauschalen für Anfahrt und Baustelleneinrichtung sind
in die separate Position Baustelleneinrichtung
einzukalkulieren und sind nicht Bestandteil dieser
Position!
Menge: 1,000 St

**1.7.35 Deckendurchbrüche herstellen,d bis ca. 100cm, rund**
Deckendurchbruch fachgerecht herstellen mittels
Bohrung, Sägung und/oder per Stemmeisen, Verfahren nach
Auswahl des AN, inkl. aller dazu notwendigen
Schutzmaßnahmen, sowie
Schutt sammeln, entfernen, verpacken und entsorgen.

DDB Größe Durchmesser bis ca. 100cm, rund

Decken - massiv aus Stahlbeton, Stärke ca. 30cm
Fußbodenaufbau aus Dämmschicht mind. 3,5cm,
schwimmendem Estrich, mind. 6,5cm

Staub und Schmutz bei einem Deckendurchbruch ist so
gering wie möglich zu halten.

Mehraufwand für Abstiimung mit TWP, sowie Erstellung
von Abbruchkonzept, zum. mit notwendigen
Schutzmaßnahmen gem. ausgewählten Abbruchverfahren ist
hiermit einzukalkulieren und wird nicht gesondert
vergütet.

Pauschalen für Anfahrt und Baustelleneinrichtung sind
in die separate Position Baustelleneinrichtung
einzukalkulieren und sind nicht Bestandteil dieser
Position!
Menge: 1,000 St

**1.7.40 Deckendurchbrüche herstellen,d bis ca. 150cm, rund**
Deckendurchbruch fachgerecht herstellen mittels
Bohrung, Sägung und/oder per Stemmeisen, Verfahren nach
Auswahl des AN, inkl. aller dazu notwendigen
Schutzmaßnahmen, sowie
Schutt sammeln, entfernen, verpacken und entsorgen.

DDB Größe Durchmesser ab 100cm bis ca. 150cm, rund

Decken - massiv aus Stahlbeton, Stärke ca. 30cm
Fußbodenaufbau aus Dämmschicht mind. 3,5cm,
schwimmendem Estrich, mind. 6,5cm

Staub und Schmutz bei einem Deckendurchbruch ist so
gering wie möglich zu halten.

Mehraufwand für Abstiimung mit TWP, sowie Erstellung
von Abbruchkonzept, zum. mit notwendigen
Schutzmaßnahmen gem. ausgewählten Abbruchverfahren ist
hiermit einzukalkulieren und wird nicht gesondert
vergütet.

Pauschalen für Anfahrt und Baustelleneinrichtung sind
in die separate Position Baustelleneinrichtung
einzukalkulieren und sind nicht Bestandteil dieser
Position!
Menge: 1,000 St

**1.7.45 Deckendurchbrüche herstellen,d bis ca. 280cm, rund**
Deckendurchbruch fachgerecht herstellen mittels
Bohrung, Sägung und/oder per Stemmeisen, Verfahren nach
Auswahl des AN, inkl. aller dazu notwendigen
Schutzmaßnahmen, sowie
Schutt sammeln, entfernen, verpacken und entsorgen.

DDB Größe Durchmesser ab 150cm bis ca. 280cm, rund

Decken - massiv aus Stahlbeton, Stärke ca. 30cm
Fußbodenaufbau aus Dämmschicht mind. 3,5cm,
schwimmendem Estrich, mind. 6,5cm

Staub und Schmutz bei einem Deckendurchbruch ist so
gering wie möglich zu halten.

Mehraufwand für Abstiimung mit TWP, sowie Erstellung
von Abbruchkonzept, zum. mit notwendigen
Schutzmaßnahmen gem. ausgewählten Abbruchverfahren ist
hiermit einzukalkulieren und wird nicht gesondert
vergütet.

Pauschalen für Anfahrt und Baustelleneinrichtung sind
in die separate Position Baustelleneinrichtung
einzukalkulieren und sind nicht Bestandteil dieser
Position!
Menge: 1,000 St

**1.7.50 Boden-/Deckendurchbrüche schließen F 90,d bis 280mm, rund**
Boden-/Deckendurchbrüche schließen F 90, rund,
Durchmesser bis 280 mm
Menge: 1,000 St

**1.7.55 Boden-/Deckendurchbrüche schließen F 90, bis 1600cm², rechteckig**
Boden-/Deckendurchbrüche schließen F 90, Größe bis
1600cm², rechteckig, ca. 40cm x 40cm
Menge: 1,000 St

**1.7.60 Boden-/Deckendurchbrüche schließen F 90, bis 3200cm², rechteckig**
Boden-/Deckendurchbrüche schließen F 90, Größe bis
3200cm², rechteckig, ca. 40cm x 40cm
Menge: 1,000 St

#### Bereich 1.8 Putzarbeiten

**1.8.5 Riss überarbeiten, Putzarmierung über Risse**
Riss überarbeiten, Putzarmierung über Risse
Vorhandene Risse in Putz und Mauerwerk wie folgt
überarbeiten:
Putz im Bereich der Risse entfernen
Mauerwerksrisse aufweiten Risse mit geeigneten Mörtel
auspressen
Rissbereich mit Putzträger (alkalibeständigem
Glasgewebe
oder Rabitzdraht) überspannen
Fläche wieder flächeneben zum Bestandsputz beiputzen
Anfallendes Material wird Eigentum des AN und ist
umweltgerecht gemäß den örtlich geltenden gesetzlichen
Bestimmungen zu entsorgen.
Menge: 5,000 m

**1.8.10 Innenwandputz in Kleinflächen (bis 2 m²) erneuern**
*** Bedarfsposition ohne GB
Innenwandputz in Kleinflächen (bis 2 m²) erneuern
Innenwandputz in Kleinflächen die nicht in anderen
Positionen erfasst sind reparieren (Größe bis 2 m²),
lose Putzflächen abschlagen, Wandflächen reinigen, Putz
in Material und Stärke dem vorhandenen Putz
entsprechend aufbringen und ansatzlos an die
Altputzflächen anarbeiten.
Menge: 5,000 m²

**1.8.15 Innendeckeputz in Kleinflächen (bis 2 m²) erneuern**
*** Bedarfsposition ohne GB
Innendeckenputz in Kleinflächen (bis 2 m²) erneuern
Innendeckenputz in Kleinflächen die nicht in anderen
Positionen erfasst sind reparieren (Größe bis 2 m²),
lose Putzflächen abschlagen, Deckenflächen reinigen,
Putz
in Material und Stärke dem vorhandenen Putz
entsprechend aufbringen und ansatzlos an die
Altputzflächen anarbeiten.
Menge: 5,000 m²

**1.8.20 Innendeckenputz bei Laibungen Dachfenster erneuern**
*** Bedarfsposition ohne GB
Wie zuvor, jedoch

Innendeckenputz bei Laibungen Dachfenster erneuern

Laibungstiefe bis 50cm,
Reparatur an der Decke angrenznden bis 50cm

Dachfenster: RWA- Flachdachfenster im Bestand

Abrechnung nach lfm

Inkl. dazugehörigen notwenigen Reparaturmaßnahmen und
zusätzliche Materialien wie Gewebenstreifen,
Eckschutzschienen aus Edelstahl

Das RWA-Fenster muss weiter betriebsfähig bleiben.
Schutzmaßnahmen der Glasflächen und die
Betriebsleitungen durch Folie sind miteinzukalkulieren.
Menge: 4,000 m

**1.8.25 Statische und dynamische Risse schließen**
Statische und dynamische Risse in Massivwand
ausreichend tief ausstemmen, reinigen, Riss mit
Mauermörtel MG III ausfüllen, Risse auskeilen und mit
Putzbewehrung überspannen, sowie dem vorhandenen Putz
entsprechend wieder ansatzfrei schließen. Bauschutt ist
zu
entsorgen.
Putz-Mörtelgruppe : CS II/III (P II)
Menge: 5,000 m

**1.8.30 Putzfehlstellen beiputzen bis 100 cm² - ausgleichen**
Putzfehlstellen beiputzen bis 100 cm² - ausgleichen
Putzfehlstellen beiputzen in Kleinstflächen bis 100 cm²
Grundputz vorspritzen und mit zweilagigem Zementputz
beiputzen der zuvor freigelegten Stellen aus der
Vorposition Fassade vorbereiten / Untergrund prüfen.
Putz ist wieder entsprechend Material, Struktur und
Stärke des Bestandes zu ergänzen und an die
Bestandflächen fachgerecht anzuarbeiten.
Kleinflächen bis 100 cm²
Menge: 5,000 m²

#### Bereich 1.9 Sonstiges

**1.9.5 Stundensatz Fachwerker, Bauhaupt**
Arbeiten, welche nicht in den Positionen
erfasst sind und gegen Nachweis zur
Ausführung kommen
Stundensatz: Fachwerker
Menge: 10,000 h

**1.9.10 Materialpauschale zur Vorposition**
Material für vorbeschriebene Arbeiten
zum
Nachweis Pauschal 25% aus den
Stundenlohnarbeiten der Vorposition zum Nachweis
auf besondere
Anordnung der Bauleitung.
Menge: 1,000 psch

**1.9.15 Dokumentation, Bauhauptarbeiten**
Dokumentation der gesamten Leistung
mit allen erforderlichen
Produktunterlagen, Plänen, Protokollen,
Bedienungs- und
Instandhaltungsanleitungen sowie deren
Pflege- und Reinigungsanleitungen erstellen; in
dreifacher Ausfertigung.
Leistung: Bauhaupt
Art der Übergabe: Papierform als
geordneter DIN-A4-Ordner + digital auf
Datenträger als PDF-Dateien
Anzahl der Ausfertigung: 3-fach
Menge: 1,000 psch

#### Bereich 1.10 Brandschutzertüchtigung

**1.10.5 Feuerlöscher im Bestand prüfen**
bauseitige Feuerlöscher im Bestand prüfen,
dokumentieren und betriebsfähige und fachgeprüfte
Feuerlöscher für die Wandmontage vorbereiten inkl.
Hochtragen von EG bis 3.OG.

die nicht wider verwendbare Feuerlöscher sind aus der
Baustelle abzutransportieren und zu entsorgen.

Dokumentationsabgabe 1 mal digital und 1 mal in
Papierform gehört zum Leistungsumfang und wird nicht
besonders vergütet.

Abrechnung nach geprüfte Feuerlöscher
Menge: 1,000 St

**1.10.10 neue Feuerlöscher liefern ABC**
neue Brandengel ABC Pulver Feuerlöscher nach EN 3 & GS,
inkl. Wandhalter und Standfuß, betriebsbereit, amtlich
geprüft und zugelassen für Deutschland, geeigner für
Gewerberäume, mit Instandhaltungsnachweis erhältlich,
liefern und für die Montage vorbereiten inkl. über den
einzelnen Geschoße verteilen (EG bis 3.OG).

Größe: 6kg
Rating: 6 LE, 21 A, 133 B

Beschreibung Feuerlöscher:
- mit Mesingarmatur
- mit Sicherheitsventil
- mit Manometer
- mit tiefgezogener Stahl-Behälter mit
Kunststoffstandfuß
- mit Düsen-Schlauch
- mit außenliegendem Prüfventil
- wiederbefüllbar
- geeignet zum Löschen von Entstehungsbränden der
Brandklassen ABC
-mit Wandhalter und Standfuß

Bescreibung Wandhalterung:
Wandhalterung  für Feuerlöscher rot lackiert mit 2
Gummiauflagen Feuerlöscher Schaum Wasser Pulver
Fettbrand

Bei elektrische Anlagen bis 1000 V ist min. Abstand 1m
einzuhalten.
Menge: 10,000 St

**1.10.15 neue Feuerlöscher liefern CO2**
wie zuvor, jedoch:

Feuerlöschermittel CO2,

Feuerlöscher geeignet für Elektro/IT-Anlagen, Räumen
etc.
Menge: 10,000 St

**1.10.20 Feuerlöscher einbauen, an der Wand befestigen inkl. Beschilderung**
bauseits vorliegende, gelieferte und vorbereitete
Feuerlöscher an den entsprechenden Einbauorten an der
Wand befestigen.

Wände aus Stahlbeton oder GK-Platten, Stärke zwischen
10cm und 24cm.

Bei elektrische Anlagen bis 1000 V ist min. Abstand v.
1m einzuhalten.

Einbauhöhe nach Anforderungen vom Brandschutzgutachter
bis ca. 1,00m

Zum Leistungsumfang gehört die Lieferung und
Beschilderung der Lage der Feuerlöscher mit
selbstleuchenden Hinweisschilder nach Angaben des
Brandschutzgutachters und Feuerwehr, Einbau sichtbar
über die Feuschlöscher, Höhe ca. 1,60m
Menge: 25,000 St

**1.10.25 Zulage zur Vorposition: Montage in Brandschutzwand**
Zulage zur Vorposition: Montage der Feuerlöscher aus
der Vorposition, aber in einer Brandschutzwand,
Brandschutzaufforderung bis F90, inkl. Berücksichtigung
der Befestigungsmaterial- und Arbeitszuschlag als
Mehrkosten
Menge: 5,000 St

**1.10.30 Flucht- und Rettungspläne anhängen**
Durchsichilichen Glastafeln, Format Standard DIN A3 für
bauseits vorliegende Flucht und Rettungspläne liefern
und zusammen mit den Plänen an die Wand anhängen,
Einbauorte gemäß Brandschutzgutachter, Einbauhöhe bis
ca. 1,75m.

Abrechnung nach Stk Glastafel
Menge: 20,000 St

#### Bereich 1.11 Rampenzubehör

**1.11.5 Radabweiser liefern und einbauen**
Radabweiser liefern und einbauen,
Höhe 10cm über OKFF,
Lage gem. Ausführungsplanung

Radabweiser nach DIN 18040-1,
Radabweiser als Aufkantung aus Flachstahl

Zu benachbarten Bauteilen oder seitlich begrenzenden
Wänden sollte ein minimaler lichter seitlicher Abstand,
jedoch von mindestens 5 cm vorgehalten werden.

Montage im Rampenbereich bei Rampe 1 und 2, einseitig
Menge: 12,000 m

**1.11.10 Geländer Rampe 1 mit Handlauf**
Stabgeländer, Bausatz mit "geschraubten vertikalen"
Füllstäben - Edelstahl geschliffen, liefern und
einbauen, gem. Skizze, aber für Rampenmontage  inkl.
Pfosten, Stäbchen, Handlauf, Bodenplatten,
Befesteigungen etc.

OK Handlauf: 85cm über OKFF
Montage geeignet für Rampenbereichen für Behinderten

Ausführung Standard, einseitig

Ausfürungsort: Rampe 1 mit Podest

Abrechnung lfm Gesamtlänge Handlauf horrizontal
Menge: 12,000 m

**1.11.15 Handlauf, Wandmontage rund liefern und einbauen, Rampe 1**
Handlauf inkl. Befestigungszubehör für Wandmontage,
rund liefern und einbauen

Material passend zum System aus der Vorposition,
Montage art gem. Skizze

Montage geignet für Nutzung von Behinderten

Montagehöhe ca. 85cm über OKFF,
Ausführung parallel zum Boden im Rampenbereich

Ausfürungsbereich Rampe 1
Menge: 7,000 m

**1.11.20 Handlauf, Wandmontage rund liefern und einbauen, Rampe 2**
Handlaufinkl. Befestigungszubehör für Wandmontage, rund
liefern und einbauen

Material passend zum System aus der Vorposition,
Montage art gem. Skizze

Montage geignet für Nutzung von Behinderten

Montagehöhe ca. 85cm über OKFF,
Ausführung parallel zum Boden im Rampenbereich

Ausfürungsbereich Rampe 2
Menge: 4,000 m

USt %: 19,00
